# Baugrunduntersuchungen inkl. Labor
Angebotsaufforderung (GAEB 90, DA83)
Vergabenummer: 03-25-5025
DV-Nummer: 03-25-50
Eröffnung: 22.10.25 00:00
Währung: EUR
Auftraggeber: Landesbetrieb Straßenbau NRW, RNL Münsterland

## Baugrunduntersuchungen inkl. Labor
Datum: 28.10.25

### Abschnitt 00 Vorbereitung

#### Unterabschnitt 00.00 Baustelleneinrichtung

**00.00.0001 Baustelle einrichten und räumen**
Soweit nicht für bestimmte Leistungen das Einrichten
der Baustelle als besonderer Ansatz im LV enthalten
ist, umfasst die Pauschale die Vergütung aller
Leistungen zur Baustelleneinrichtung einschl. Geräte,
Werkzeuge und sonstiger Betriebsmittel, die zur
vertragsgemäßen Durchführung der Bauleistungen dieses
LVs erforderlich sind.

Dazu gehören das Zusammenstellen, Verladen,
Antransportieren und Aufstellen der allgemeinen
Baustelleneinrichtung (z.B. Baubüros, Unterkünfte,
Werkstätten, Lagerschuppen und dergl.) sowie der (des)
Bohrgeräte(s) einschließlich aller für die Aufschlüsse
(BK, KB, KRB,  DPH, DPM, CPT) und Schürfe
erforderlichen Geräte, Werkzeuge, Maschinen,
Materialien, Baubehelfe, etc., einschließlich aller
erforderlichen
Nebenleistungen (z.B. Strom- und Wasser-/
Abwasseranschluss herstellen), einschließlich der dafür
notwendigen Arbeiten.

Die Gestellung des Bauleiters sowie dessen Vertreter
und deren Leistungen gemäß Baubeschreibung sind
einzurechnen und werden - soweit nicht im Einzelnen
beschrieben - nicht gesondert vergütet.

Eine erschwerte Zuwegung (Überwindung von Gräben und
Böschungen) der Geräte wird nach Prüfung der
Notwendigkeit durch die BÜ gesondert vergütet.

Bei Bedarf Lagerplätze, sonstige Platzbefestigungen und
Wege anlegen. Oberbodenarbeiten einschl. Beseitigen von
Aufwuchs (Buschwerk und Bäume mit Durchmesser < 10 cm)
für die Baustelleneinrichtung, soweit erforderlich und
nicht gesondert vergütet, ausführen.

Flächen müssen vom AN beschaffen werden.

Räumen:
Baustelle von allen Geräten, Anlagen, Einrichtungen und
dergleichen räumen. Dazu gehören das Abbauen und
Aufladen sowie Abtransport der Baustelleneinrichtung
und der Bohranlagen
und Bohrgeräteaufstellflächen und -zuwegungen,
einschließlich aller Nebenleistungen (z.B. soweit
erforderlich Strom- und Wasser-/Abwasseranschluß
beseitigen, Entfernen aller vom Baubetrieb herrührenden
Materialien und Baureste).

Benutzte Flächen und Wege entsprechend dem
ursprünglichen Zustand unter Wahrung der
landschaftspflegerischen Belange ordnungsgemäß
herrichten. Verunreinigungen beseitigen. Soweit nicht
für bestimmte Bauleistungen (z.B. Bedarfsleistungen)
für das Räumen der Baustelle gesonderte Positionen im
Leistungsverzeichnis enthalten sind, gilt die Pauschale
für alle Leistungen sämtlicher Abschnitte des
Leistungsverzeichnisses.
Menge: 1,000 Psch

**00.00.0002 Baustelle unterhalten und betreiben**
Baustelleneinrichtung unterhalten und betreiben.
Vergütet werden die Tage, an denen auf der Baustelle
gearbeitet wird. Bauzeitverlängerungen werden nur
vergütet, wenn die Ursachen vom AG zu vertreten sind.
Der Nachweis erfolgt durch Vorlage der Tagesberichte.

Kosten für Vorhalten, Unterhalten und Betreiben der
Geräte, Anlagen und Einrichtungen einschl. Mieten,
Pacht, Gebühren und dgl. werden nicht mit dieser
Pauschale, sondern mit den Einheitspreisen der
betreffenden Teilleistungen vergütet.
Abrechnung nach Arbeitstage  der Bohrarbeiten nach
Tagesberichten, dh. ohne Einrichtungs und Räumdauer,
Wochenendtage und Feiertage sind auf Arbeitstage
umzulegen.
Menge: 10,000 d

**00.00.0003 Genehmigungen**
Einholung von Genehmigungen
Schachtscheine
Kampfmittelverdachtsanfrage / Abstimmungen mit KBD
Anzeige der Bohrarbeiten bei den zuständigen Behörden,
insbesondere bei dem Geologischen Dienst, dem
Kampfmittelbeseitigungsdienst
Genehmigung / Koordination / Abstimmungen mit
Versorgungsunternehmen, Ordnungsamt und weiteren im
Baustellenbereich tätigen Unternehmen
Gewährleistung der Leitungsfreiheit
Menge: 1,000 Psch

**00.00.0004 Lagerung Bohrkerne**
Lagerung der gestapelten Kernkisten und Proben für
einen
Zeitraum von 3 Monaten bis zur Freigabe der Entsorgung
bzw. Abtransport durch die BÜ,
Lagerung in einem trockenen, frostsicheren,
abschließbaren Raum. Lagerort nach Wahl des AN
inkl. fachgerechte Entsorgung der Proben
Menge: 13,000 Wo

**00.00.0005 Fotodokumentation / Beweissicherung**
Vor Beginn und nach Beendigung der Bohrarbeiten ist
eine Beweissicherung mittels einer Fotodokumentation
der einzelnen Ansatzstellen und aller Anfahrtswege Je
Ansatzstelle sind mindestens 2 Fotos vorher und 2 Fotos
nachher (Übersicht und Zoom) durchzuführen. Alle Fotos
sind auf einem Datenträger chronologisch
zusammenzustellen und mit einer Standortbeschreibung
(Bohransatzpunkte, Zufahrtswege, etc.) zu versehen. Es
ist ein Vergleich vorher / nachher zu erstellen.
Menge: 1,000 Psch

#### Unterabschnitt 00.01 Verkehrssicherung

**00.01.0001 Verkehrssicherung planen**
Verkehrssicherung an Arbeitsstellen von kürzerer und
längerer Dauer planen und verkehrsrechtliche Erlaubnis
VRAO einholen,
Verkehrszeichenpläne 4-fach erstellen und einreichen,
verkehrsrechtliche Anordnung beantragen,
Gebühren für eine verkehrsrechtliche Anordnung sind
einzukalkulieren
Menge: 1,000 Psch

**00.01.0002 VKS kürzerer Dauer durchf. C II/2**
Verkehrssicherung an Arbeitsstellen von kürzerer Dauer
auf- und abbauen, vorhalten, warten und betreiben.
Vorübergehende Verkehrssicherungsmaßnahmen durchführen.
Für Kleinbohrungen KRB 7 und KRB 8 und Sondierungen
Nach Regelplan C II/2
Für stationäre Arbeitsstelle (Länge 50 m).
Dauer der Verkehrsführung über 4 Std. bis 8 Std.
Bei Tageslicht.
Fahrbare Absperrtafel nach verkehrsrechtlicher
Anordnung.
Menge: 6,000 St

**00.01.0003 VKS längerer Dauer einrichten C I/5**
Verkehrssicherung an Arbeitsstellen von längerer Dauer
auf- und abbauen.
Vorhalten, Warten und Betreiben werden gesondert
vergütet. Vorübergehende Verkehrssicherungsmaßnahmen
durchführen. 1x Südseite (BK1 und BK 2) und 1x
Nordseite (BK3 und BK 4)
Lichtzeichenanlage siehe Baubeschreibung,
Abgrenzung Radweg mit Barken ausführen.
Vorübergehende Verkehrssicherungen für Auf- und Abbau
sind einzukalkulieren und durchzuführen.
Verkehrssicherung an Arbeitsstelle (Länge 50 m).
Nach Regelplan C I/5
Menge: 2,000 St

**00.01.0004 VKS längerer Dauer vorhalten C I/5**
Verkehrsicherung an Arbeitsstellen von längerer Dauer
vorhalten, warten und betreiben.
Die Vergütung erfolgt nach der vom AG festgelegten
Einsatzzeit. Abrechnung nach Tagesberichten
Verkehrssicherung an Arbeitsstelle (Länge 50 m).
Nach Regelplan C I/5
Menge: 8,000 d

#### Unterabschnitt 00.02 Baufeldfreimachung

**00.02.0001 Suchschachtung, bis 1,25 m Bohrungen**
Ausführung eines unverbauten Handschachtes zur Suche
von Versorgungsleitungen jeglicher Art, in Fällen
unsicherer Leitungsführung bei Bohrungen,
Teufe bis 1,25 m,
Böschungsneigung nach DIN 4124,
Die Baugrundschichtung ist aufzunehmen und dem
Schichtenverzeichnis der zugehörigen Bohrung
beizufügen.
Boden seitlich lagern, Suchschachtung mit seitlich
gelagerten Boden lagenweise verfüllen und verdichten.
Abrechnung nach Nachweis über Tagesberichte.
Boden nach Homogenbereich H1 (Lockergestein)
Menge: 4,000 St

**00.02.0002 Suchschachtung, bis 1,0 m Sondierungen**
Ausführung eines unverbauten Handschachtes zur Suche
von Versorgungsleitungen oder
Sondierhindernsbeseitigung jeglicher Art, in Fällen bei
Sondierungen (KRB, DPM, CPT),
Teufe bis 1,0 m,
Die Baugrundschichtung ist aufzunehmen und dem
Schichtenverzeichnis der zugehörigen Sondierung
beizufügen. Boden seitlich lagern, Suchschachtung mit
seitlich gelagerten Boden lagenweise verfüllen und
verdichten.
Boden nach Homogenbereich H1 (Lockergestein)
Abrechnung nach Nachweis über Tagesberichte
Menge: 6,000 St

### Abschnitt 01 Bohrarbeiten

#### Unterabschnitt 01.00 Vorbereiten

**01.00.0001 Abstecken**
Abstecken der Aufschlusspunkte für Erkundungsbohrungen,
Kleinrammbohrungen und Sondierungen  nach
Koordinatenvorgabe des AG
Bei Erkundungsbohrungen / KBD-Bohrung,
Bohrpunkt, Ramm- oder Drucksondierung,
Festlegen der KBD-Bohrungen in ca. 0,5 m Abstand,
einschließlich Leitungsrecherche,
Vorschachtung bei unklarer
Leitungssituation wird gesondert vergütet.
Wiederholtes Abstecken bei Verlust der Markierung geht
zu Lasten des AN.

Erläuterung:
 1. Ausführung der Ramm- oder Drucksondierung, Abstand
< 1 m vom Absteckpunkt
 2. Ausführung der Erkundungsbohrung
am Absteckpunkt
 3. Einmessen des Bohrpunktes (wird gesondert vergütet)
Menge: 10,000 St

**01.00.0002 Einmessen**
Einmessen der Aufschlusspunkte nach Durchführung der
Aufschlussarbeiten in ausgeführter Lage und Höhe,
Ausführung gemäß Baubeschreibung, Über
Abrechnung nach Anzahl der Ansatzpunkte
Menge: 10,000 St

#### Unterabschnitt 01.01 Bohrung

**01.01.0001 Bohrung (BK) HB1 (Lockergestein), bis 10 m**
Bohrung zur Erkundung des Baugrundes gem. DIN 22475-1
mit durchgehender Gewinnung von Proben in Boden des
Homogenbereichs HB1 (Lockergestein),
Lagerung Kernkisten, inkl. 5 gestörte Proben 1 L in
bindigen Schichten

Ausnahmen:
Bohrstrecken mit Entnahmen von Sonderproben (wird
gesondert vergütet), diese Bohrstrecken sind in den
Kernkisten durch Füllkörper (z.B. Styropor)
auszufüllen.

Schichtenverzeichnis gemäß DIN 22475-1 und
zeichnerische Darstellung gemäß DIN 4023,
Übergabe digital im DXF- und PDF-Format auf
Speichermedium,
Kopie der Schichtenverzeichnisse und des Lageplans ist
an den Geologischen Dienst NRW, De-Greiff-Str. 195,
47803 Krefeld zu übersenden, Kosten hierfür sind in die
Einheitspreise einzurechnen,

Bohrrichtung vertikal
Bohrlochverrohrung nach Wahl des AN, einschließlich
Verrohrung einbringen, belassen und ziehen
Bohrlochdurchmesser mind. 146 mm
Teufe bis 10 m

Inkl. Umsetzen und Aufstellen der Bohrgeräte an den
Ansatzpunkten
Menge: 40,000 m

**01.01.0002 Bohrung (BK) HB1 (Lockergestein), >10-20m**
wie vor,
jedoch Teufe > 10 - 20 m
Menge: 40,000 m

**01.01.0003 Bohrung (BK) HB1 (Lockergestein), >20-30m**
wie vor,
jedoch Teufe > 20 - 30 m
Menge: 20,000 m

**01.01.0004 Zulage Steine und Blöcke H1 (Lockergestein)**
Zulage bei lotrechten Bohrungen in Böden Homogenbereich
H1 (Lockergesteinen) mit erhöhten Anteilen von Steinen
oder Blöcken von 15 bis 40 V- % je Meter
Teufe bis 30 m
Menge: 5,000 m

**01.01.0005 Umstellen auf Rotationsbohrverf.**
Zulage für Umstellung der Bohrung auf
Rotationsbohrverfahren zum Durchteufen von Böden
Homogenbereich HB2 (Festgestein) oder Hindernissen
(natürlich oder künstlich) wie verfestigte Zonen,
grobstückige Einlagerungen in Homogenbereich HB1 oder
größeren Stein/Block-Anteilen (>40 %)
einschl. Rückstellen auf vorheriges Verfahren,
in allen Teufen
Menge: 4,000 St

**01.01.0006 Zulage Bohr. Rotationsbohrverf. bis 10m**
Zulage Bohrungen H1 (Lockergestein) für
Rotationsbohrverfahren,
Bohrung zur Erkundung des Baugrundes gem. DIN 22475-1
mit durchgehender Gewinnung von Proben in Boden des
Homogenbereichs H2 (Festgestein), Einaxiale
Druckfestigkeiten bis 200 N/mm²,
Lagerung Kernkisten,

Schichtenverzeichnis gemäß DIN 22475-1 und
zeichnerische Darstellung gemäß DIN 4023,
Übergabe digital im DXF- und PDF-Format auf
Speichermedium oder per Upload in die Cloud des AG,
Kopie der Schichtenverzeichnisse und des Lageplans ist
an den Geologischen Dienst NRW, De-Greiff-Str. 195,
47803 Krefeld zu übersenden, Kosten hierfür sind in die
Einheitspreise einzurechnen,

Bohrrichtung vertikal
Bohrlochverrohrung nach Wahl des AN, einschließlich
Verrohrung einbringen, belassen und ziehen (auch
abschnittsweise bei Bohrlochversuchen)
Bohrlochdurchmesser mind. 146 mm

einschließlich Entsorgung von Bohrspülung und
Bohrschlamm,
Spülverluste bis 350 L/lfm einschließlich Lieferung an
Bohrstelle und Gebühr sind einzurechnen,
Spülmittel = Wasser,

Teufe bis 10 m
Menge: 20,000 m

**01.01.0007 Zulage Bohr. Rotationsbohrverf. >10-20 m**
wie vor
Teufe > 10 bis 20 m
Menge: 20,000 m

**01.01.0008 Zulage Bohr. Rotationsbohrverf. >20-30 m**
wie vor
Teufe > 20 bis 30 m
Menge: 10,000 m

#### Unterabschnitt 01.02 Zus. Behandlung der Bohrungen

**01.02.0001 Fotodokumentation Bohrkerne**
Fotodokumentation der Bohrkerne gemäß Baubeschreibung
erstellen, senkrechte sowie verzerrungs- und
schattenfreie Farbaufnahme mit hochauflösender
Digitalkamera von 4 Bohrmetern je Bild,
Graukeil, Farbskala und Maßstab sind beizulegen,
Übergabe digital im JPG- und PDF-Format auf
Speichermedium
Menge: 100,000 m

#### Unterabschnitt 01.03 Verfüllen der Bohrungen

**01.03.0001 Verfüllen Kies-Sand-Gemisch (B)**
Bohrloch nach besonderer Anweisung der BÜ mit zu
lieferndem Kies-Sand-Gemisch verfüllen, BM/G F 0*,
Dokumentation auf Deckblatt der Bohrung,
über alle Teufen
Menge: 40,000 m

**01.03.0002 Verfüllen quellfähiges Tongranulat (B)**
wie vor,
jedoch Verfüllung der Mergelbereiche und der
Deckschicht der Bohrungen mit zu lieferndem
quellfähigem Tongranulat (Pellets), Korngröße 10 mm,
BM/G F0*,
Dokumentation auf Deckblatt der Bohrung,
über alle Teufen
Menge: 60,000 m

**01.03.0003 Verfüllen Kaltmischgut oder Beton (B)**
Bohrloch nach besonderer Anweisung der BÜ mit zu
lieferndem Kaltmischgut oder Beton schichtgerecht
verfüllen,
Dokumentation auf Deckblatt der Bohrung,
Teufe: Fahrbahn-OK bis UK gebundener Oberbau, ca. 0,40
m
Menge: 4,000 St

### Abschnitt 02 Sondierungarbeiten

#### Unterabschnitt 02.00 Drucksondierungen (CPT)

**02.00.0001 Drucksondierung CPT**
Ausführung von Drucksondierungen (CPT nach DIN EN ISO
22476-12:2009, Böden Homogenbereich H1 (Lockergestein)
nach Unterlagen des AG,
Neigung vertikal, Gesamtdruckkraft bis 200 kN
Darstellung der Ergebnisse nach Baubeschreibung,
Übergabe digital im DXF- und PDF-Format auf
Speichermedium oder per Upload in die Cloud des AG,
abgerechnet wird die Tiefe ab Ansatzpunkt (GOK),
Rüsten an Ansatzstelle ist enthalten. Inkl. einmaligem
Aufstellen des Gerätes an den Ansatzpunkten. Erneutes
Ansetzen an der Ansatzstelle infolge Hindernis
innerhalb des Homogenbereichs HB1 (Lockergestein)  wird
gesondert vergütet
Teufe bis 25 m
Menge: 100,000 m

**02.00.0002 Sondiergerät (CPT) wiederholt ansetzen**
Sondiergerät CPT wiederholt ansetzen wegen
oberflächennahen Hindernis oder Sondierwiderstand
innerhalb Homogenbereich H1 (Lockergestein), (Tiefe <
4,0 m)
Menge: 1,000 St

**02.00.0003 Beton-/Asphaltkernbohrung**
Beton/Asphalt für Durchführung der Drucksondierung auf
vorhandener Oberflächenbefestigung durchbohren,
Teufe ca. 0,40 m
Menge: 4,000 St

**02.00.0004 Verfüllen Kaltmischgut oder Beton**
Hohlraum Asphaltaufbruch nach Abschluss Drucksondierung
mit zu lieferndem Kaltmischgut oder Beton fachgerecht
und schichtgerecht verfüllen,
Teufe: Fahrbahn-OK bis UK gebundener Oberbau, ca. 0,40
m
Menge: 4,000 St

### Abschnitt 03 Probenahme

#### Unterabschnitt 03.00 Entnahme von Proben

**03.00.0001 Gestörte Bodenprobe**
Entnahme einer Bodenprobe HB1 oder Kernstück HB2 der
Entnahmekategorie B nach
DIN EN ISO 22475-1 gemäß Baubeschreibung aus Bohrung,
einschließlich Liefern der
Probenbehälter, Verpacken und Beschriften,
Probenbehälter gehen in Eigentum des AG über,
Fassungsvermögen der Behälter  bis 5 L
Kernstücke in Luftpolsterfolie einschlagen
Menge: 16,000 St

**03.00.0002 Sonderprobe im Bohrloch**
Entnahme einer Bodenprobe der Güteklasse 1 und 2 nach
DIN EN ISO 22475-1 im Bohrloch, Entnahmekategorie A,
einschließlich Liefern der Probenbehälter, Verpacken
und Beschriften,
Probenbehälter gehen in Eigentum des AG über,

Teufe bis 30 m, Tiefenangabe erfolgt durch BÜ
Durchmesser = 100 mm
Länge  300 mm
Menge: 8,000 St

**03.00.0003 Umweltprobe Feststoff**
Umweltprobe für chemische Analyse aus Bohrung oder
Kleinrammbohrung entnehmen und in braune Deckelgläser
(2 kg) füllen und beschriften. Einschließlich Liefern
der Probenbehälter, Verpacken und Beschriften,
Anforderungen an die Probenahme / den Probennehmer
gemäß Baubeschreibung.
Menge: 8,000 St

**03.00.0004 Grundwasserprobe GWM**
Entnahme einer Grundwasserprobe nach DIN EN ISO 22475-1
aus Grundwassermessstelle (zur Bestimmung der Beton-
und Stahlaggressivität gemäß DIN 4030,
Entnahme aus GWM am Ende des Klarpumpens gemäß
Leistungsbeschreibung,
einschließlich Liefern von Probenbehältern aus
Braunglas, Fassungsvermögen 2 x 300 ml + 1 x 300 ml
(mit Marmorpulver), gekühlte Lagerung ca. 10 °C bis
Lieferung ins Labor des AN
Menge: 1,000 St

**03.00.0005 Bohrkernprobe aus Oberbau**
Bohrkern mit d = ca. 100 mm als Probe aus Bohrung
entnehmen (Oberbau),
einschließlich Liefern der Probenbehälter, luftdicht
verpacken und beschriften,
Probenbehälter gehen in Eigentum des AG über,
Länge des Asphaltbohrkerns bis 40 cm
Menge: 2,000 St

**03.00.0006 Probentransport**
Transport der Boden-, Beton-/Asphalt-, Umwelt- und
Grundwasserproben zur Begutachtung durch BÜ auf
Anforderung des AG, Menge je Einzeltransport: bis 200
St,
Aufbewahrung und Transport der Proben gemäß DIN EN
ISO22475-1, DIN 4030-2, DIN ISO 10381-1, DIN 19747 und
DIN EN ISO 5667-3

Nach Begutachtung einschließlich Transport in Labor des
AN
Menge: 1,000 St

### Abschnitt 04 Laboruntersuchungen

#### Unterabschnitt 04.00 Physikalische Untersuchungen

**04.00.0001 Quali. Bestimmung von Bodenproben**
Ordnen, auspressen sowie  Benennung der Bodenarten von
ungestörten Sonderproben und Proben hinsichtlich des
Korngrößenverteilung (DIN
4022/ EN ISO 14688-1) und der Bodengruppe (DIN 18196),
Rückstellen der Proben bis max. 3 Monate
Menge: 24,000 St

**04.00.0002 Körnungsgrößenanalysen Siebung**
Gemäß (DIN 18123)
Siebanalyse nach nassen Abtrennen der Feinanteile
Schlämmanalyse und Aröometermethode
Kombineirte Sieb und Schlämmanalyse
Menge: 4,000 St

**04.00.0003 Körnungsgrößenanalysen Schlämmung**
Gemäß (DIN 18123)
Feinkörnige Böden
Schlämmanalyse
Menge: 4,000 St

**04.00.0004 Körnungsgrößenanalysen Sieb/Schlämm**
Gemäß (DIN 18123)
Gemischkörnige Böden
Kombinierte Sieb und Schlämmanalyse
Menge: 4,000 St

**04.00.0005 Wassergehaltsbestimmung**
Wassergehaltsbestimmung (DIN 18121)
Menge: 16,000 St

**04.00.0006 Gehalt an organ. Bestandteilen**
Gehalt an organischen Bestandteilen (Glühverlust), DIN
18128
Menge: 4,000 St

**04.00.0007 Bestimmung der Zustandsgrenzen**
Gemäß DIN 18122-1)
jeweils Fließgrenze und Ausrollgrenze
Menge: 4,000 St

**04.00.0008 Dichtebestimmungen**
Trockendichte und Dichte des Bodens an Sonderproben
einschließlich Wassergehalt, DIN18125-2
Menge: 8,000 St

**04.00.0009 Kompressionsversuch**
Kompressionsversuch mit behinderter Seitendehnung nach
DIN18136, konsolidiert- dräniert
Normalversuch bis zu 7 Laststufen (einschließlich
Entlastungsstufen und (Wieder-) Belastungsstufen)
Laststufen s. LB
einschließlich Probenvorbereitung aus Sonderproben,
Einschließlich Dichte- und Wassergehaltsbestimmungen
jeweils vor und nach Versuchsdurchführung
Gemischt- bis Feinkörniger Boden,
Nachträgliche Kornverteilungsanalyse wird gesondert
vergütet
Abrechnung je Laststufe

Auswertung Belastung zw. 100 und 300 kPa (Sekante)
Wiederbelastung zw. 50 und 200 kPa (Sekante)
Menge: 18,000 St

**04.00.0010 Direkter Scherversuch**
Direkter Scherversuch von Bodenproben < 2 mm,
einschließlich Probenvorbereitung mit Abtrennen
Fraktionen > 2mm und Einbau mit Proctorenergie oder
Auspressen aus Sonderprobe, Probendurchmesser ca. 100
mm,  Wassergehaltsbestimmung und Dichtebestimmungen
jeweils vor und nach Versuchsdurchführung
 3 Einzelversuche  bei Auflast 100 kPa, 200 kPa und 300
kPa einschließlich grafischer Auswertung
gemäß (DIN 18136, DIN 18137)
Abrechnung je Einzelversuch Ausführung Konsolidiert -
dräniert.
Menge: 4,000 St

**04.00.0011 Einaxialer Druckversuch**
Einaxialer Druchversuch an Kernstücken oder  Auspressen
aus Sonderprobe, Probenabmessungenr ca. 100x150 mm,
einschließlich Probenvorbereitung (Schneiden oder
Auspressen), Halbfestgestein oder fester bindiger Boden
Wassergehalts- und Dichtebestimmungen jeweils vor und
nach Versuchsdurchführung
 unkonsulidiert dräniert, einschließlich grafischer
Auswertung
gemäß (DIN 18136, DIN 18137)
Menge: 4,000 St

**04.00.0012 Dokumentation erstellen**
Dokumentation der qualitativen Beurteilung und
bodenmechanischen Untersuchungen erstellen.
TabellarischeZusammenfassung  aller untersuchten Proben
und  Versuchsprotokolle
Auswertung der Untersuchungen schriftlich/tabellarisch
und grafisch
Tabellarische Zusammenfassung der untersuchten Proben
und Ergebnisse mit Gruppierung nach DIN 18196 und
Benennung der Boden/Felsarten nach DIN ISO 14688-2 bzw.
14689
Menge: 1,000 Psch

#### Unterabschnitt 04.01 Chemische Analysen

**04.01.0001 Probenvorbereitung**
Probenvorbereitung für umweltrelevante Untersuchungen
Probenteilung, Probenaufbereitung, ggf. Erstellung von
Misch- und Sammelproben EBV; BBodSchV;
DepV nach Vorgaben des AG aus bis zu 5 Einzelproben
Menge: 8,000 St

**04.01.0002 Chemische Untersuchung RuVA**
Chemische Untersuchung von Ausbauasphalt,
Straßenausbaustoffen mit teer-/pechtypischen
Bestandteilen zur Einstufung in Verwertungsklassen nach
RuVA-StB 01/05, PAK (EPA) im Feststoff, Phenolindex im
Eluat
DIN ISO 18287
Menge: 2,000 St

**04.01.0003 Boden / Baggergut (BM-0 / BG-0)**
Boden / Baggergut (BM-0 / BG-0)
EBV Anlage 1, Tab. 3, Spalten 3-5
Menge: 4,000 St

**04.01.0004 Erweiterung der EBV Anlage 1 Tab. 3**
Erweiterung der EBV Anlage 1 Tab. 3 und Tab. 4 BM/BG
F0* bis F3
oder auf die Parameter der DepV DK 0-III, Eluatwerte
aus
einem neuen 10:1 Eluat, Feststoffparameter soweit
vorhanden aus der EBV übertragen Glühverlust, BTEX,
Säurekapazität und lipophile Stoffe aus der nach EBV
aufbereiteten Probe nachanalysiert
EBV / DepV
Menge: 4,000 St

**04.01.0005 Untersuchung Betonaggressivität**
Untersuchung Betonaggressivität von Wasser
DIN 4030
Menge: 1,000 St

USt %: 19,00
